# Einziehen eines Kamin-Einsatzrohres
Angebotsaufforderung (GAEB 90, DA83)
Währung: EUR

## Zusätzlicher Text
Die in diesem Leistungsverzeichnis beschriebenen Leistungen betreffen
Arbeiten im Rahmen von Einzelmodernisierungen in Leerwohnungen.

Grundlage dieses Einheitspreisabkommens (EPA) sind die ,Zusätzlichen
Vertragsbedingungen für die Ausführung von Bauleistungen (Z-VOB/B)" der
Covivio Immobilien GmbH in der jeweils gültigen Fassung, derzeit Stand
Januar 2022. Für sämtliche auf diesem EPA basierenden Einzelaufträge
(Leistungsabrufe) gelten diese Vertragsbedingungen als verbindlich
vereinbart.

Werden während der Laufzeit des EPA neue Z-VOB/B vereinbart und ersetzen
diese die bisher gültige Fassung, finden ab dem Zeitpunkt ihres
Inkrafttretens ausschließlich die neuen Z-VOB/B auf alle danach
beauftragten Leistungen Anwendung.

Für die Ausführung von Leistungen auf Grundlage dieses
Schrumpf-Einheitspreisabkommens gelten ergänzend zu den jeweiligen
Leistungsbeschreibungen der einzelnen Positionen im Falle von
Widersprüchen die nachfolgend genannten Vertragsbestandteile in
folgender Rangfolge:

Diese ,Allgemeinen Vorbemerkungen für Schrumpf-Einheitspreisabkommen"
(A)
Die nachfolgenden ,Allgemeinen technischen Vorbemerkungen" (B)
Die nachfolgenden ,Besonderen technischen Vorbemerkungen" des jeweiligen
Gewerks (C)
Die ,Zusätzlichen Vertragsbedingungen für die Ausführung von
Bauleistungen (Z-VOB/B)"
Die Baustellenordnung der Covivio Immobilien GmbH in ihrer jeweils
gültigen Fassung

Mit Unterzeichnung des EPA bestätigt der Auftragnehmer (AN), sämtliche
gesetzlichen, behördlichen, berufsgenossenschaftlichen sowie sonstigen
öffentlich-rechtlichen Anforderungen zu erfüllen, die für die
ordnungsgemäße Ausführung der vereinbarten Leistungen erforderlich sind.

Der Auftragnehmer verpflichtet sich, ausschließlich Materialien und
Bauteile zu verwenden, an denen er das uneingeschränkte Eigentumsrecht
besitzt und die frei von Rechten Dritter sind.

Für die Ausführung der Leistungen hat der Auftragnehmer ausreichend
qualifiziertes Fachpersonal einzusetzen. Dabei ist sicherzustellen, dass
sämtliche Mitarbeitenden die jeweils gültige Baustellenordnung kennen
und diese uneingeschränkt einhalten. Der Auftragnehmer hat seine
Beschäftigten in geeigneter Weise über die geltenden Regelungen zu
unterrichten.

## Zusätzlicher Text
Allgemeine Technische Vorbemerkungen

B1) Allgemeines:

Für Lieferung und Ausführung gelten neben dem
Leistungsverzeichnis:

1.  Die neuesten DIN-Vorschriften (ausgenommen DIN
1961), VDE- und VDI-Richtlinien

2.  Die Vorschriften der zuständigen Behörden (z.B.
Bauaufsicht, Gewerbeaufsicht, Brandverhütung, TÜV,
Berufsgenossenschaften und Versorgungsbetriebe,

3.  Die Bestimmungen der Gerüstbauordnung

4.  Die Festlegungen des jeweiligen
Werkstoffherstellers. Die Werkstoffe müssen de
geforderten Bedingungen der Leistungsbeschreibung
entsprechen.

B2) Fachspezifische Nachweise:

Fachspezifische Nachweise, z.B. für den Umgang mit
Asbest, PAK, und dergleichen, sind auf Anforderung des
(AG) jederzeit und umgehend zu erbringen

Bei wesentlichen Änderungen z.B. Ausscheiden eines
befähigten Mitarbeiters oder Auslaufen eines
befristeten Nachweises (z.B. Schweißnachweis) ist der
AN verpflichtet, dies unverzüglich beim (AG)
schriftlich anzuzeigen und ggf. angebotene Aufträge
abzulehnen. Ebenso sind die jeweils gültigen
Unfallverhütungsvorschriften zu beachten und unbedingt
einzuhalten.

B3) Gebäudeschäden:

Falls dem AN bei der Durchführung von Reparaturarbeiten
weitere Gebäudeschäden bekannt werden (auch an anderen
Gewerken), so hat er den zuständigen Kundenbetreuer
oder Bauleiter des AG hierüber umgehend zu
unterrichten.

B4) Lager- und Abstellflächen:

Die Errichtung von Lager- und Arbeitsplätzen ist mit
der jeweiligen Bauleitung vorher abzustimmen.

Baustoffe und Bauteile dürfen nicht in den
Treppenhäusern und/oder auf anderen
Verkehrsflächen gelagert werden.

Bauschutt darf grundsätzlich nicht im Gebäude gelagert
werden.

B5) Bedingungen für die Entsorgung von Abfällen:

Der AN ist verpflichtet, die beim AG anfallenden
Abfälle ordnungsgemäß und sofort zu entsorgen. Zu
diesem Zweck hat er die einschlägigen Gesetze,
Verordnungen und sonstigen öffentlich-rechtlichen
Vorschriften - z.B. das Kreislaufwirtschafts- und
Abfallgesetz - einzuhalten. Eine Zwischenlagerung von
Abfällen ist nicht gestattet.

Sollten die für den Transport und die Entsorgung
erforderlichen Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos - auf seine Kosten eine
Haftpflichtversicherung in ausreichender Höhe für
Personen-, Sach- und Vermögensschäden abzuschließen und
dem AG den Abschluß auf Verlangen nachzuweisen. Diese
Regelung läßt die Haftung des AN unberührt.

Sämtliche Baustoffe und Einbauteile müssen hinsichtlich
hrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

## Zusätzlicher Text
C1) Allgemeine technische Anforderungen

Für die Ausführung sämtlicher Leistungen sind die zum Zeitpunkt der
Ausführung gültigen gesetzlichen Vorschriften, technischen Regelwerke
sowie die allgemein anerkannten Regeln der Technik einzuhalten.

Insbesondere wird auf die Beachtung folgender Regelwerke hingewiesen:

DIN 4109 ,Schallschutz im Hochbau"
DIN EN 12831 ,Verfahren zur Berechnung der Norm-Heizlast"
DVGW-TRGI in der jeweils gültigen Fassung
Muster-Leitungsanlagen-Richtlinie (MLAR) in der jeweils gültigen Fassung
VDI-Richtlinie 2035
einschlägige DIN-, EN- und VDE-Vorschriften
Vorgaben der örtlichen Ver- und Entsorgungsunternehmen

Eventuelle Sonderbestimmungen der zuständigen Gas-, Wasser- und
Fernwärmeversorgungsunternehmen sind zu beachten und in die Leistung
einzukalkulieren.

C2) Arbeiten an Gasversorgungsanlagen

Arbeiten an Gasleitungen, Gasgeräten und sonstigen gasführenden
Anlagenteilen dürfen ausschließlich durch hierfür zugelassene und
qualifizierte Fachunternehmen ausgeführt werden.

Sämtliche Arbeiten an Gasversorgungsanlagen sind mit den Anforderungen
des zuständigen Gasversorgungsunternehmens abzustimmen und entsprechend
dessen Vorgaben auszuführen.

Beim Einbau, Austausch oder der Erneuerung von Gasheizkesseln sind die
Betriebsbedingungen der Anlagen mit den Vorgaben des zuständigen
Gasversorgungsunternehmens abzugleichen. Eventuell erforderliche
Anpassungen sind vor Inbetriebnahme vorzunehmen.

C3) Materialien und Fabrikate

Für sämtliche Leistungen sind ausschließlich neue, normgerechte und für
den vorgesehenen Einsatzbereich zugelassene Materialien zu verwenden.

Sofern in den Leistungspositionen bestimmte Fabrikate oder
Produktsysteme vorgegeben sind, sind diese einzusetzen oder durch
technisch gleichwertige Produkte zu ersetzen, sofern dies ausdrücklich
zugelassen und durch den Auftraggeber freigegeben wurde.

C4) Bohr-, Stemm- und Abbrucharbeiten

Bohr-, Stemm- und Durchbrucharbeiten sind insbesondere in bewohnten
Gebäuden mit größtmöglicher Sorgfalt sowie unter Beachtung umfassender
Staubschutzmaßnahmen auszuführen.

Zur Vermeidung von Verschmutzungen sind geeignete Schutzmaßnahmen zu
treffen. Insbesondere sind bei Deckendurchbrüchen und Kernbohrungen
Auffangvorrichtungen oder vergleichbare Schutzsysteme einzusetzen, um
Staub- und Schmutzeinträge in darunterliegende Wohnungen oder Räume zu
verhindern.

Entstehende Verschmutzungen sind unmittelbar zu beseitigen.

C5) Wand- und Deckendurchführungen

Leitungsdurchführungen durch Wände und Decken sind entsprechend den
Anforderungen der jeweils gültigen Muster-Leitungsanlagen-Richtlinie
(MLAR) sowie den geltenden Brandschutzvorschriften auszuführen.

Erforderliche Brandabschottungen sind fachgerecht herzustellen und
dauerhaft wirksam auszuführen.

Nach Abschluss der Rohrmontage sind sämtliche Wand-, Decken- und
Deckendurchbrüche unverzüglich fachgerecht zu verschließen und in den
ursprünglichen Zustand zurückzuversetzen.

C6) Rohrleitungsinstallation

GEBO-Verschraubungen oder vergleichbare Reparaturkupplungen dürfen
ausschließlich nach vorheriger Abstimmung und Freigabe durch die
zuständige Fachbauleitung eingebaut werden.

Außenfühlerleitungen sind bei Bestandsgebäuden grundsätzlich in
geeigneten Schutzrohren zu verlegen.

Nach Fertigstellung sind sämtliche Anlagenbestandteile einschließlich
der Mess-, Steuer- und Regelungstechnik auf ihre ordnungsgemäße Funktion
zu prüfen.

C7) Rohrbefestigungen

Die Befestigung von Rohrleitungen an Wänden und Decken hat
ausschließlich mittels geeigneter Dübel- und Befestigungssysteme zu
erfolgen.

Alle Befestigungsbauteile müssen korrosionsgeschützt ausgeführt sein.

Rohrschellen und Befestigungselemente sind grundsätzlich mit
schallentkoppelnden bzw. geräuschdämmenden Einlagen auszuführen, um die
Anforderungen des Schallschutzes gemäß DIN 4109 einzuhalten.

C8) Druckprüfungen und Montageunterbrechungen

Sämtliche erforderlichen Druck-, Dichtheits- und Funktionsprüfungen sind
Bestandteil der ausgeschriebenen Leistungen.

Wiederholte Druckprüfungen, Teilabnahmen, Prüfungen einzelner
Anlagenabschnitte oder zusätzliche Prüfungen auf Anordnung des
Auftraggebers werden nicht gesondert vergütet.

Ebenso begründen Montageunterbrechungen, die sich aus dem Bauablauf
ergeben, keinen Anspruch auf zusätzliche Vergütung.

C9) Spülung, Befüllung und Inbetriebnahme

Vor der Inbetriebnahme sind neu installierte oder geänderte
Rohrleitungsanlagen fachgerecht zu spülen und von Fremdstoffen zu
reinigen.

Die Anlagen sind anschließend vollständig zu befüllen, hydraulisch
einzuregulieren und betriebsbereit zu übergeben.

Alle zur ordnungsgemäßen Inbetriebnahme erforderlichen Einstell-,
Justier- und Optimierungsarbeiten sind Bestandteil der Leistung.

C10) Demontage und Schutz von Heizkörpern

Werden Heizkörper im Zuge von Maler-, Putz- oder sonstigen
Ausbauarbeiten vorübergehend demontiert, sind sämtliche Anschlüsse
fachgerecht gegen Verschmutzung und Beschädigung zu sichern.

Heizkörperanschlüsse sind durch geeignete Stopfen zu verschließen;
Rohrleitungsanschlüsse sind mit Schraubkappen oder gleichwertigen
Verschlussvorrichtungen zu sichern.

Thermostatköpfe, Thermostatventiloberteile sowie automatische Entlüfter
sind entweder erst nach Abschluss der Oberflächenarbeiten zu montieren
oder während der Arbeiten durch geeignete Schutzmaßnahmen gegen Farb-
und Putzanhaftungen zu schützen.

C11) Heizungswasser und Dokumentation

Die Befüllung und Nachspeisung von Heizungsanlagen hat entsprechend den
Anforderungen der aktuell gültigen VDI-Richtlinie 2035 zu erfolgen.

Der Auftragnehmer hat die Wasserqualität, die Befüllung sowie
gegebenenfalls vorgenommene Wasseraufbereitungsmaßnahmen nachvollziehbar
zu dokumentieren.

Die Dokumentation ist Bestandteil der Leistungsabrechnung und dem
Auftraggeber spätestens bei der Abnahme zu übergeben. Die Angaben sind
in einem Anlagenbuch bzw. einer vergleichbaren Anlagendokumentation zu
erfassen.

## Einziehen eines Kamin-Einsatzrohres
Datum: 31.08.26

### Bereich 01 Material Aufstellung

*Hinweis*
Allgemeine Projektbeschreibung

Bauvorhaben

Bauvorhaben:
Holtenklinker Straße 180-184
21029 Hamburg-Bergedorf

Das Bauvorhaben umfasst drei Mehrfamilienhäuser mit
jeweils drei Vollgeschossen und insgesamt 21
Wohneinheiten. Die Arbeiten erfolgen im bewohnten
Bestand. Während der gesamten Ausführungszeit ist auf
eine möglichst geringe Beeinträchtigung der Mieter
sowie auf einen sauberen, sicheren und störungsfreien
Arbeitsablauf zu achten.

Vor den Gebäuden befinden sich öffentliche Parkbuchten
sowie ein ca. 3,00 m breiter Bordsteinbereich. Die
Baustellenlogistik, Materialanlieferung und der
Materialabtransport sind durch den Auftragnehmer (AN)
eigenverantwortlich zu organisieren.

Sofern für die Durchführung der Arbeiten öffentliche
Parkflächen oder Verkehrsbereiche in Anspruch genommen
werden müssen, hat der AN sämtliche erforderlichen
Genehmigungen rechtzeitig einzuholen. Das Einrichten,
Vorhalten und Entfernen von Halteverbotszonen sowie
alle erforderlichen Verkehrssicherungsmaßnahmen sind
Bestandteil der Leistung und in die Einheitspreise
einzukalkulieren.

Materialtransporte innerhalb der Gebäude sowie in die
einzelnen Wohnungen sind Bestandteil der Leistung.
Sämtliche Transportwege sind sauber zu halten und nach
Abschluss der Arbeiten in ihren ursprünglichen Zustand
zu versetzen.

Die Baustelle ist täglich in einem ordnungsgemäßen und
verkehrssicheren Zustand zu verlassen. Hauseingänge
sowie Flucht- und Rettungswege sind während der
gesamten Bauzeit jederzeit freizuhalten.
Verunreinigungen der öffentlichen Verkehrsflächen oder
der Gemeinschaftsflächen des Gebäudes sind durch den AN
unverzüglich zu beseitigen.

Der Belegungs- bzw. Lageplan ist Bestandteil der
Ausschreibungsunterlagen und bei der Kalkulation sowie
der Ausführung zu berücksichtigen.

Leistungsumfang

In die vorhandenen Schornsteine sind geeignete
Abgasrohre entsprechend den geltenden gesetzlichen
Vorschriften, den Herstellerangaben sowie den
anerkannten Regeln der Technik einzubauen. Die
Abgasleitungen sind als einwandiges Abgassystem aus
korrosionsbeständigem Edelstahl der Werkstoffgüte V4A
(z. B. Werkstoff-Nr. 1.4404 oder gleichwertig)
auszuführen. Sämtliche zum Auskleiden der vorhandenen
Schornsteine verwendeten Materialien müssen für den
Einsatz an Gasfeuerungsanlagen bauaufsichtlich
zugelassen und für den vorgesehenen Anwendungsfall
geeignet sein. Die Montage der Abgasanlagen hat
vollständig und betriebsbereit zu erfolgen.

Nach Fertigstellung der Abgasanlagen sind die
vorhandenen 18 Gasthermen fachgerecht an die neu
eingebauten Abgasrohre anzuschließen. Sämtliche hierfür
erforderlichen Anschlussarbeiten sowie alle notwendigen
Befestigungs-, Anschluss- und Verbindungsmaterialien
sind Bestandteil der Leistung und in die Einheitspreise
einzukalkulieren.

Vorhandene Thermentypen:

Junkers ZSR 5/10-7 KE
Junkers ZWR 18-7 KE
Junkers ZWR 24-7 KE
Junkers ZWN 18-6 KE

Die für die Montage erforderlichen Arbeitsöffnungen an
den Schornsteinen sind durch den AN herzustellen. Nach
Abschluss der Arbeiten sind diese fachgerecht,
dauerhaft und entsprechend dem vorhandenen Bestand
wieder zu verschließen.

Zum Schutz der Bodenbeläge und der Einrichtung
innerhalb der Wohnungen hat der AN geeignete
Auslegeware mitzubringen und auszulegen. Darüber hinaus
sind Möbel, Einrichtungsgegenstände sowie angrenzende
Bauteile bei Bedarf durch geeignete Schutzmaßnahmen
gegen Beschädigungen und Verschmutzungen zu sichern.

Erforderliche Staubschutzmaßnahmen, wie beispielsweise
Staubschutzfolien oder Staubschutztüren, sind vom AN
bereitzustellen und während der Arbeiten einzusetzen,
sofern dies zur Minimierung der Staubbelastung
erforderlich ist.

Nach Abschluss der Arbeiten sind sämtliche
Arbeitsbereiche besenrein zu hinterlassen.

Nach Fertigstellung sind sämtliche angeschlossenen
Gasthermen auf ihre ordnungsgemäße Funktion zu prüfen.
Die Anlagen sind betriebsbereit an den Auftraggeber zu
übergeben.

Besonderheiten

An der rechten Gebäudeseite des Hauses Holtenklinker
Straße 184 sind drei Gasthermen bereits an ein
gemeinsames Edelstahl-Abgassystem angeschlossen. Dieses
Edelstahlrohr ist nicht Bestandteil der
ausgeschriebenen Leistungen und wird im Zuge der
Arbeiten weder demontiert noch erneuert.

Koordination und Terminabstimmung

Die Terminabstimmung mit den Mietern erfolgt
eigenständig durch den AN. Hierfür erhält der AN vom
Auftraggeber (AG) eine Mieterliste mit den jeweiligen
Telefonnummern und E-Mail-Adressen.

Vor Beginn der Arbeiten ist durch den AN ein
Hausaushang mit den Kontaktdaten der ausführenden Firma
sowie dem geplanten Ausführungszeitraum in den
jeweiligen Hauseingängen anzubringen.

Sollten Mieter trotz Hausaushang,
Benachrichtigungseinwurf sowie telefonischer oder
schriftlicher Kontaktaufnahme nicht erreichbar sein
oder keine Terminvereinbarung zustande kommen, ist der
AG unverzüglich darüber zu informieren.

Die Arbeiten sind mit dem zuständigen
Bezirksschornsteinfeger eigenständig zu koordinieren.
Erforderliche Termine zur Abnahme der Abgasanlagen sind
rechtzeitig zu vereinbaren.

Zuständiger Bezirksschornsteinfeger:

Holger Wels
Helga-Weiße-Weg 38
21502 Geesthacht

Telefon: 04152 79601
E-Mail: holger@wels-online.de

Abnahme und Dokumentation

Nach Abschluss der Arbeiten sind die eingebauten
Abgasanlagen gemeinsam mit dem zuständigen
Bezirksschornsteinfeger abzunehmen. Eventuell im Rahmen
der Abnahme festgestellte Mängel sind durch den AN
unverzüglich und ohne zusätzliche Vergütung zu
beseitigen.

Nach Fertigstellung ist dem Auftraggeber eine
Dokumentation der ausgeführten Arbeiten zu übergeben.
Diese umfasst mindestens eine Fotodokumentation der
eingebauten Abgasanlagen je Schornstein sowie, sofern
erforderlich, die Übergabe der Herstellerunterlagen und
Konformitätsnachweise der verbauten Abgassysteme.

Entsorgung

Sämtliche im Rahmen der Arbeiten anfallenden
Verpackungsmaterialien, Restmaterialien, Bauschutt
sowie sonstige Abfälle sind durch den AN entsprechend
den geltenden gesetzlichen Vorschriften fachgerecht zu
sammeln, abzutransportieren und zu entsorgen. Die
hierfür entstehenden Kosten sind vollständig in die
Einheitspreise einzukalkulieren.

Ausführungsunterlagen

Der Belegungs- bzw. Lageplan ist Bestandteil der
Ausschreibungsunterlagen und bei der Kalkulation sowie
der Ausführung zu berücksichtigen. Der Auftragnehmer
hat sich vor Angebotsabgabe über die örtlichen
Gegebenheiten und die Zugänglichkeit der
Arbeitsbereiche zu informieren. Eventuelle Unklarheiten
sind vor Angebotsabgabe mit dem Auftraggeber
abzustimmen.

#### Abschnitt 01.01 Holtenklinker Str.180

**01.01.0010 Schachtabdeckung DN 113**
Schachtabdeckung DN 113
bestehend aus V4A-Stahl

liefern und montieren
Menge: 7,000 Stck

**01.01.0020 Flexrohr einlagig EW 113 RPFL**
Flexrohr einlagig EW 113 RPFL

liefern und montieren
Menge: 7,000 Stck

**01.01.0030 Flexrohrverbinder von flex auf starr EW 113 FRM**
Flexrohrverbinder von flex auf starr EW 113 FRM

liefern und montieren
Menge: 7,000 Stck

**01.01.0040 Flexrohrverbinder von starr auf flex EW 113 FRS**
Flexrohrverbinder von starr auf flex EW 113 FRS

liefern und montieren
Menge: 8,000 Stck

**01.01.0050 Längenelement DN 113 500mm**
Längenelement DN 113 500mm
bestehend aus V4A-Stahl

liefern und montieren
Menge: 67,000 Stck

**01.01.0060 Längenelement DN 113 1000mm**
Längenelement DN 113 1000mm
bestehend aus V4A-Stahl

liefern und montieren
Menge: 2,000 Stck

**01.01.0070 Feuerungsanschluß 90Grad EW 113 TRS90**
Feuerungsanschluß 90Grad EW 113 TRS90
bestehend aus V4A-Stahl

liefern und montieren
Menge: 7,000 Stck

**01.01.0080 Prüföffnung 12 x 18 mit Kasten und Innendeckel DN 113**
Prüföffnung 12 x 18 mit Kasten und Innendeckel DN 113
bestehend aus V4A-Stahl

liefern und montieren
Menge: 7,000 Stck

**01.01.0090 Edelstahlkamintür mit Kastenverlängerung 12 x 18 cm / 250 EW 113 DRZ250**
Edelstahlkamintür mit Kastenverlängerung 12 x 18 cm /
250 EW 113 DRZ250
bestehend aus V4A-Stahl

liefern und montieren
Menge: 7,000 Stck

**01.01.0100 Kondensatschale mit 1/2" Ablauf EW 113 OD**
Kondensatschale mit 1/2" Ablauf EW 113 OD
bestehend aus V4A-Stahl

liefern und montieren
Menge: 7,000 Stck

**01.01.0110 Berechnung nach EN 13384-1 und Erstellung der evtl. erforderlichen Anträge**
Berechnung nach EN 13384-1 und Erstellung der evtl.
erforderlichen Anträge

Erstellung der erforderlichen Schornsteinberechnung
gemäß DIN EN 13384-1 für die geplante Abgasanlage
einschließlich Prüfung der technischen Machbarkeit und
Auslegung der Abgasführung.

Die Leistung umfasst die Zusammenstellung der
erforderlichen technischen Daten, die Berechnung der
Abgasanlage sowie die Erstellung und Einreichung aller
gegebenenfalls erforderlichen Anträge, Nachweise und
Unterlagen bei den zuständigen Stellen bzw. beim
Bezirksschornsteinfeger.

Sämtliche erforderlichen Abstimmungen, Unterlagen und
Nebenleistungen sind Bestandteil der Position und in
den Einheitspreis einzukalkulieren.
Menge: 4,000 Stck

**01.01.0120 Befestigungsmaterial**
Befestigungsmaterial

Liefern und montieren sämtlicher für die fachgerechte
Ausführung erforderlichen Befestigungs- und
Montagematerialien für die Abgasleitungen und deren
Komponenten.

Die Leistung umfasst alle notwendigen Halterungen,
Schellen, Konsolen, Verbindungselemente sowie sonstiges
Klein- und Befestigungsmaterial entsprechend den
Herstellervorgaben und den geltenden technischen
Vorschriften.

Sämtliche Materialien müssen für den vorgesehenen
Einsatzbereich geeignet und korrosionsbeständig
ausgeführt sein. Die Kosten für Lieferung, Montage und
alle Nebenleistungen sind in den Einheitspreis
einzukalkulieren.

liefern und montieren
Menge: 7,000 Stck

**01.01.0130 Maurer- Klein- und Dichtmaterial**
Maurer- Klein- und Dichtmaterial

Liefern und verarbeiten sämtlicher für die fachgerechte
Ausführung erforderlicher Maurer-, Klein- und
Dichtmaterialien im Zuge der Montagearbeiten.

Die Leistung umfasst insbesondere das fachgerechte
Verschließen und Wiederherstellen von Arbeitsöffnungen,
Durchbrüchen und sonstigen baulichen Eingriffen sowie
die Bereitstellung aller erforderlichen Mörtel-,
Dicht-, Fugen- und Hilfsstoffe.

Sämtliche Materialien sind entsprechend dem vorhandenen
Bestand, den technischen Anforderungen sowie den
geltenden Vorschriften auszuwählen und fachgerecht zu
verarbeiten.

Alle Lieferungen, Verarbeitungen und Nebenleistungen
sind in den Einheitspreis einzukalkulieren.

liefern und montieren
Menge: 7,000 Stck

**01.01.0140 Fahrzeugpauschale**
Fahrzeugpauschale

Fahrzeugpauschale für die Bereitstellung und den
Einsatz eines Servicefahrzeuges einschließlich An- und
Abfahrt, Be- und Entladung, Vorhaltung des Fahrzeuges
sowie Transport von Werkzeugen, Maschinen, Hilfsmitteln
und Materialien zur Baustelle. Sämtliche anfallenden
Kosten sind mit der Pauschale abgegolten.
Menge: 4,000 Stck

**01.01.0150 Montageleistung inkl Fahrzeit**
Montageleistung inkl Fahrzeit

Montageleistungen einschließlich An- und Abfahrt sowie
aller erforderlichen Fahrzeiten zur Baustelle. Die
Position umfasst sämtliche Arbeiten zur fachgerechten
Ausführung der ausgeschriebenen Leistungen
einschließlich Rüstzeiten, Materialtransport innerhalb
der Baustelle, Einsatz von Werkzeugen und Kleingeräten
sowie aller erforderlichen Nebenleistungen. Alle
anfallenden Kosten sind in den Einheitspreis
einzukalkulieren.
Menge: 7,000 Stck

**01.01.0160 Dachleiter- oder Gerüstgestellung**
Dachleiter- oder Gerüstgestellung

Liefern, aufbauen, vorhalten und nach Abschluss der
Arbeiten wieder abbauen einer für die Ausführung
geeigneten Dachleiter oder eines Arbeitsgerüstes
einschließlich aller erforderlichen Nebenleistungen,
Sicherungsmaßnahmen sowie Transport- und
Vorhaltekosten. Die Ausführung hat entsprechend den
geltenden Arbeitsschutzvorschriften und den anerkannten
Regeln der Technik zu erfolgen.
Menge: 1,000 Stck

**01.01.0170 Parkplatzsperrung für die Zeit der Arbeiten inkl. An- und Abmeldung sowie Dokumentation**
Parkplatzsperrung für die Zeit der Arbeiten inkl. An-
und Abmeldung sowie Dokumentation

Beantragen, Einrichten, Vorhalten und Rückbauen einer
erforderlichen Parkplatzsperrung bzw. Halteverbotszone
für die Dauer der Arbeiten einschließlich aller
notwendigen Genehmigungen, Verkehrszeichen,
Beschilderungen und Sicherungsmaßnahmen. Die Leistung
umfasst ebenfalls die An- und Abmeldung bei der
zuständigen Behörde sowie die erforderliche
Fotodokumentation der Beschilderung gemäß den
behördlichen Vorgaben. Sämtliche anfallenden Gebühren,
Nebenleistungen und Dokumentationen sind in den
Einheitspreis einzukalkulieren.
Menge: 1,000 Stck

#### Abschnitt 01.02 Holtenklinker Str.182

**01.02.0010 Schachtabdeckung DN 113**
Schachtabdeckung DN 113
bestehend aus V4A-Stahl

liefern und montieren
Menge: 7,000 Stck

**01.02.0020 Flexrohr einlagig EW 113 RPFL**
Flexrohr einlagig EW 113 RPFL

liefern und montieren
Menge: 7,000 Stck

**01.02.0030 Flexrohrverbinder von flex auf starr EW 113 FRM**
Flexrohrverbinder von flex auf starr EW 113 FRM

liefern und montieren
Menge: 7,000 Stck

**01.02.0040 Flexrohrverbinder von starr auf flex EW 113 FRS**
Flexrohrverbinder von starr auf flex EW 113 FRS

liefern und montieren
Menge: 8,000 Stck

**01.02.0050 Längenelement DN 113 500mm**
Längenelement DN 113 500mm
bestehend aus V4A-Stahl

liefern und montieren
Menge: 67,000 Stck

**01.02.0060 Längenelement DN 113 1000mm**
Längenelement DN 113 1000mm
bestehend aus V4A-Stahl

liefern und montieren
Menge: 2,000 Stck

**01.02.0070 Feuerungsanschluß 90Grad EW 113 TRS90**
Feuerungsanschluß 90Grad EW 113 TRS90
bestehend aus V4A-Stahl

liefern und montieren
Menge: 7,000 Stck

**01.02.0080 Prüföffnung 12 x 18 mit Kasten und Innendeckel DN 113**
Prüföffnung 12 x 18 mit Kasten und Innendeckel DN 113
bestehend aus V4A-Stahl

liefern und montieren
Menge: 7,000 Stck

**01.02.0090 Edelstahlkamintür mit Kastenverlängerung 12 x 18 cm / 250 EW 113 DRZ250**
Edelstahlkamintür mit Kastenverlängerung 12 x 18 cm /
250 EW 113 DRZ250
bestehend aus V4A-Stahl

liefern und montieren
Menge: 7,000 Stck

**01.02.0100 Kondensatschale mit 1/2" Ablauf EW 113 OD**
Kondensatschale mit 1/2" Ablauf EW 113 OD
bestehend aus V4A-Stahl

liefern und montieren
Menge: 7,000 Stck

**01.02.0110 Berechnung nach EN 13384-1 und Erstellung der evtl. erforderlichen Anträge**
Berechnung nach EN 13384-1 und Erstellung der evtl.
erforderlichen Anträge

Erstellung der erforderlichen Schornsteinberechnung
gemäß DIN EN 13384-1 für die geplante Abgasanlage
einschließlich Prüfung der technischen Machbarkeit und
Auslegung der Abgasführung.

Die Leistung umfasst die Zusammenstellung der
erforderlichen technischen Daten, die Berechnung der
Abgasanlage sowie die Erstellung und Einreichung aller
gegebenenfalls erforderlichen Anträge, Nachweise und
Unterlagen bei den zuständigen Stellen bzw. beim
Bezirksschornsteinfeger.

Sämtliche erforderlichen Abstimmungen, Unterlagen und
Nebenleistungen sind Bestandteil der Position und in
den Einheitspreis einzukalkulieren.
Menge: 4,000 Stck

**01.02.0120 Befestigungsmaterial**
Befestigungsmaterial

Liefern und montieren sämtlicher für die fachgerechte
Ausführung erforderlichen Befestigungs- und
Montagematerialien für die Abgasleitungen und deren
Komponenten.

Die Leistung umfasst alle notwendigen Halterungen,
Schellen, Konsolen, Verbindungselemente sowie sonstiges
Klein- und Befestigungsmaterial entsprechend den
Herstellervorgaben und den geltenden technischen
Vorschriften.

Sämtliche Materialien müssen für den vorgesehenen
Einsatzbereich geeignet und korrosionsbeständig
ausgeführt sein. Die Kosten für Lieferung, Montage und
alle Nebenleistungen sind in den Einheitspreis
einzukalkulieren.

liefern und montieren
Menge: 7,000 Stck

**01.02.0130 Maurer- Klein- und Dichtmaterial**
Maurer- Klein- und Dichtmaterial

Liefern und verarbeiten sämtlicher für die fachgerechte
Ausführung erforderlicher Maurer-, Klein- und
Dichtmaterialien im Zuge der Montagearbeiten.

Die Leistung umfasst insbesondere das fachgerechte
Verschließen und Wiederherstellen von Arbeitsöffnungen,
Durchbrüchen und sonstigen baulichen Eingriffen sowie
die Bereitstellung aller erforderlichen Mörtel-,
Dicht-, Fugen- und Hilfsstoffe.

Sämtliche Materialien sind entsprechend dem vorhandenen
Bestand, den technischen Anforderungen sowie den
geltenden Vorschriften auszuwählen und fachgerecht zu
verarbeiten.

Alle Lieferungen, Verarbeitungen und Nebenleistungen
sind in den Einheitspreis einzukalkulieren.

liefern und montieren
Menge: 7,000 Stck

**01.02.0140 Fahrzeugpauschale**
Fahrzeugpauschale

Fahrzeugpauschale für die Bereitstellung und den
Einsatz eines Servicefahrzeuges einschließlich An- und
Abfahrt, Be- und Entladung, Vorhaltung des Fahrzeuges
sowie Transport von Werkzeugen, Maschinen, Hilfsmitteln
und Materialien zur Baustelle. Sämtliche anfallenden
Kosten sind mit der Pauschale abgegolten.
Menge: 4,000 Stck

**01.02.0150 Montageleistung inkl Fahrzeit**
Montageleistung inkl Fahrzeit

Montageleistungen einschließlich An- und Abfahrt sowie
aller erforderlichen Fahrzeiten zur Baustelle. Die
Position umfasst sämtliche Arbeiten zur fachgerechten
Ausführung der ausgeschriebenen Leistungen
einschließlich Rüstzeiten, Materialtransport innerhalb
der Baustelle, Einsatz von Werkzeugen und Kleingeräten
sowie aller erforderlichen Nebenleistungen. Alle
anfallenden Kosten sind in den Einheitspreis
einzukalkulieren.
Menge: 7,000 Stck

**01.02.0160 Dachleiter- oder Gerüstgestellung**
Dachleiter- oder Gerüstgestellung

Liefern, aufbauen, vorhalten und nach Abschluss der
Arbeiten wieder abbauen einer für die Ausführung
geeigneten Dachleiter oder eines Arbeitsgerüstes
einschließlich aller erforderlichen Nebenleistungen,
Sicherungsmaßnahmen sowie Transport- und
Vorhaltekosten. Die Ausführung hat entsprechend den
geltenden Arbeitsschutzvorschriften und den anerkannten
Regeln der Technik zu erfolgen.
Menge: 1,000 Stck

**01.02.0170 Parkplatzsperrung für die Zeit der Arbeiten inkl. An- und Abmeldung sowie Dokumentation**
Parkplatzsperrung für die Zeit der Arbeiten inkl. An-
und Abmeldung sowie Dokumentation

Beantragen, Einrichten, Vorhalten und Rückbauen einer
erforderlichen Parkplatzsperrung bzw. Halteverbotszone
für die Dauer der Arbeiten einschließlich aller
notwendigen Genehmigungen, Verkehrszeichen,
Beschilderungen und Sicherungsmaßnahmen. Die Leistung
umfasst ebenfalls die An- und Abmeldung bei der
zuständigen Behörde sowie die erforderliche
Fotodokumentation der Beschilderung gemäß den
behördlichen Vorgaben. Sämtliche anfallenden Gebühren,
Nebenleistungen und Dokumentationen sind in den
Einheitspreis einzukalkulieren.
Menge: 1,000 Stck

#### Abschnitt 01.03 Holtenklinker Str.184

**01.03.0010 Schachtabdeckung DN 113**
Schachtabdeckung DN 113
bestehend aus V4A-Stahl

liefern und montieren
Menge: 7,000 Stck

**01.03.0020 Flexrohr einlagig EW 113 RPFL**
Flexrohr einlagig EW 113 RPFL

liefern und montieren
Menge: 7,000 Stck

**01.03.0030 Flexrohrverbinder von flex auf starr EW 113 FRM**
Flexrohrverbinder von flex auf starr EW 113 FRM

liefern und montieren
Menge: 7,000 Stck

**01.03.0040 Flexrohrverbinder von starr auf flex EW 113 FRS**
Flexrohrverbinder von starr auf flex EW 113 FRS

liefern und montieren
Menge: 8,000 Stck

**01.03.0050 Längenelement DN 113 500mm**
Längenelement DN 113 500mm
bestehend aus V4A-Stahl

liefern und montieren
Menge: 67,000 Stck

**01.03.0060 Längenelement DN 113 1000mm**
Längenelement DN 113 1000mm
bestehend aus V4A-Stahl

liefern und montieren
Menge: 2,000 Stck

**01.03.0070 Feuerungsanschluß 90Grad EW 113 TRS90**
Feuerungsanschluß 90Grad EW 113 TRS90
bestehend aus V4A-Stahl

liefern und montieren
Menge: 7,000 Stck

**01.03.0080 Prüföffnung 12 x 18 mit Kasten und Innendeckel DN 113**
Prüföffnung 12 x 18 mit Kasten und Innendeckel DN 113
bestehend aus V4A-Stahl

liefern und montieren
Menge: 7,000 Stck

**01.03.0090 Edelstahlkamintür mit Kastenverlängerung 12 x 18 cm / 250 EW 113 DRZ250**
Edelstahlkamintür mit Kastenverlängerung 12 x 18 cm /
250 EW 113 DRZ250
bestehend aus V4A-Stahl

liefern und montieren
Menge: 7,000 Stck

**01.03.0100 Kondensatschale mit 1/2" Ablauf EW 113 OD**
Kondensatschale mit 1/2" Ablauf EW 113 OD
bestehend aus V4A-Stahl

liefern und montieren
Menge: 7,000 Stck

**01.03.0110 Berechnung nach EN 13384-1 und Erstellung der evtl. erforderlichen Anträge**
Berechnung nach EN 13384-1 und Erstellung der evtl.
erforderlichen Anträge

Erstellung der erforderlichen Schornsteinberechnung
gemäß DIN EN 13384-1 für die geplante Abgasanlage
einschließlich Prüfung der technischen Machbarkeit und
Auslegung der Abgasführung.

Die Leistung umfasst die Zusammenstellung der
erforderlichen technischen Daten, die Berechnung der
Abgasanlage sowie die Erstellung und Einreichung aller
gegebenenfalls erforderlichen Anträge, Nachweise und
Unterlagen bei den zuständigen Stellen bzw. beim
Bezirksschornsteinfeger.

Sämtliche erforderlichen Abstimmungen, Unterlagen und
Nebenleistungen sind Bestandteil der Position und in
den Einheitspreis einzukalkulieren.
Menge: 4,000 Stck

**01.03.0120 Befestigungsmaterial**
Befestigungsmaterial

Liefern und montieren sämtlicher für die fachgerechte
Ausführung erforderlichen Befestigungs- und
Montagematerialien für die Abgasleitungen und deren
Komponenten.

Die Leistung umfasst alle notwendigen Halterungen,
Schellen, Konsolen, Verbindungselemente sowie sonstiges
Klein- und Befestigungsmaterial entsprechend den
Herstellervorgaben und den geltenden technischen
Vorschriften.

Sämtliche Materialien müssen für den vorgesehenen
Einsatzbereich geeignet und korrosionsbeständig
ausgeführt sein. Die Kosten für Lieferung, Montage und
alle Nebenleistungen sind in den Einheitspreis
einzukalkulieren.

liefern und montieren
Menge: 7,000 Stck

**01.03.0130 Maurer- Klein- und Dichtmaterial**
Maurer- Klein- und Dichtmaterial

Liefern und verarbeiten sämtlicher für die fachgerechte
Ausführung erforderlicher Maurer-, Klein- und
Dichtmaterialien im Zuge der Montagearbeiten.

Die Leistung umfasst insbesondere das fachgerechte
Verschließen und Wiederherstellen von Arbeitsöffnungen,
Durchbrüchen und sonstigen baulichen Eingriffen sowie
die Bereitstellung aller erforderlichen Mörtel-,
Dicht-, Fugen- und Hilfsstoffe.

Sämtliche Materialien sind entsprechend dem vorhandenen
Bestand, den technischen Anforderungen sowie den
geltenden Vorschriften auszuwählen und fachgerecht zu
verarbeiten.

Alle Lieferungen, Verarbeitungen und Nebenleistungen
sind in den Einheitspreis einzukalkulieren.

liefern und montieren
Menge: 7,000 Stck

**01.03.0140 Fahrzeugpauschale**
Fahrzeugpauschale

Fahrzeugpauschale für die Bereitstellung und den
Einsatz eines Servicefahrzeuges einschließlich An- und
Abfahrt, Be- und Entladung, Vorhaltung des Fahrzeuges
sowie Transport von Werkzeugen, Maschinen, Hilfsmitteln
und Materialien zur Baustelle. Sämtliche anfallenden
Kosten sind mit der Pauschale abgegolten.
Menge: 4,000 Stck

**01.03.0150 Montageleistung inkl Fahrzeit**
Montageleistung inkl Fahrzeit

Montageleistungen einschließlich An- und Abfahrt sowie
aller erforderlichen Fahrzeiten zur Baustelle. Die
Position umfasst sämtliche Arbeiten zur fachgerechten
Ausführung der ausgeschriebenen Leistungen
einschließlich Rüstzeiten, Materialtransport innerhalb
der Baustelle, Einsatz von Werkzeugen und Kleingeräten
sowie aller erforderlichen Nebenleistungen. Alle
anfallenden Kosten sind in den Einheitspreis
einzukalkulieren.
Menge: 7,000 Stck

**01.03.0160 Dachleiter- oder Gerüstgestellung**
Dachleiter- oder Gerüstgestellung

Liefern, aufbauen, vorhalten und nach Abschluss der
Arbeiten wieder abbauen einer für die Ausführung
geeigneten Dachleiter oder eines Arbeitsgerüstes
einschließlich aller erforderlichen Nebenleistungen,
Sicherungsmaßnahmen sowie Transport- und
Vorhaltekosten. Die Ausführung hat entsprechend den
geltenden Arbeitsschutzvorschriften und den anerkannten
Regeln der Technik zu erfolgen.
Menge: 1,000 Stck

**01.03.0170 Parkplatzsperrung für die Zeit der Arbeiten inkl. An- und Abmeldung sowie Dokumentation**
Parkplatzsperrung für die Zeit der Arbeiten inkl. An-
und Abmeldung sowie Dokumentation

Beantragen, Einrichten, Vorhalten und Rückbauen einer
erforderlichen Parkplatzsperrung bzw. Halteverbotszone
für die Dauer der Arbeiten einschließlich aller
notwendigen Genehmigungen, Verkehrszeichen,
Beschilderungen und Sicherungsmaßnahmen. Die Leistung
umfasst ebenfalls die An- und Abmeldung bei der
zuständigen Behörde sowie die erforderliche
Fotodokumentation der Beschilderung gemäß den
behördlichen Vorgaben. Sämtliche anfallenden Gebühren,
Nebenleistungen und Dokumentationen sind in den
Einheitspreis einzukalkulieren.
Menge: 1,000 Stck

USt %: 19,00
